# ClimaDomo Heiz- und Kühlsysteme
Leistungsbeschreibung (GAEB 90, DA81)
Währung: EUR

## LV-CD-Systeme

*Hinweis*
Hinweistext für alle Titel

ClimaDomo Heiz- und Kühlsysteme -
Heiz- und/oder Kühl-Decken

Geschlossene Heiz- und Kühl-Strahlflächen in optisch
anspruchsvoller Ausführung zur Zu-/Abführung von sensib
len
Wärmelasten durch Gipsplatten mit integrierten Kapillar
rohrmatten.

Im Kühlfall zu 60 % über Strahlung und zu 40 % über Kon
vektion.
Im Heizfall zu 80 % über Strahlung und zu 20 % über Kon
vektion.

Technische Details

Knauf Gipsträgerplatten in verschiedenen Ausführungen
  - ungelochte Spezialgipsplatten
  - ungelochte Thermoboard plus-Platten
  - gelochte Spezialgipsplatten
  - gelochte Thermoboard plus-Platten

Kapillarrohrmatte
  - bestehend aus Polypropylen (PP-R Typ 3)
  - Kapillarrohre 4,3 x 0,8 mm

Flexibler Anschluss-Schlauch
  - Innenschlauch EPDM
  - Stecktüllen Messing vernickelt
  - Ummantelung hochfestes Kunststoffgewebe
  - Druckstufe PN 10

Vorteile der ClimaDomo Systeme

- unbeeinflusste Schallabsorption
 o ClimaDomo bis Klasse B (höchst absorbierend)
 o Wettbewerb mit Wärmeleitblechen Schallabsorptionsklasse D/E (absorbierend/gering absorbierend)

- hohe Heiz- und Kühlleistungen,
  geprüft nach DIN EN 14240:2004-04

- Baustoffklasse schwer entflammbar,
  geprüft nach DIN EN 13501-1, mit
     - 40 mm Dämmstoffauflage
     - Rohdichte 17 kg/m³

- hohe Stabilität, Durchbiegungsklasse 1,
  geprüft nach DIN 13964:2007-02
  Beanspruchungsklasse A

- hoher Anteil an aktiven Elementen, weil
 o Öffnungen bis 350 mm Durchmesser ohne
  Leistungsverlust realisiert werden können
 o Schlitzauslässe, Langfeldleuchten, Deckensprünge usw
.
  direkt an die Module angearbeitet werden können
 o inaktive Flächen durch den Einsatz von Zuschnittplat
ten
  so gering wie möglich gehalten werden
 o aktive Elemente nicht durch Tragschienen und über
  Wärmeleitbleche überstehende Rohrmäander reduzier
t
  werden (Kapillarrohrmatte ist in die Gipsplatte i
ntegriert)
 o große Revisionsklappen (ab ca. 600 x 800 mm)
  aktivierbar sind

- geringes Gewicht von 13,5 kg/m²
  (Elemente mit Wasser gefüllt inkl. Unterkonstruktion)

- geringe Bauhöhe ab 6 cm

- kurze Reaktionszeit (ca. 15 min) durch
 o geringe Wassermenge in den Elementen (nur 0,37 l/m²)
 o Integration der Kapillarrohre, in die tief geschlitz
te Platte
  (Abst. Elementeoberfläche / Kapillarrohr ca. 1,5
mm)

- Kostenersparnis durch geringe Druckverluste durch
  parallele Durchströmung
 o Einsparung von Investitionskosten
  (preisgünstigere Aggregate mgl.)
 o Einsparung von Verbrauchskosten z.B. im Betrieb
  der Pumpen

Hinweise zum Anlagenmedium

- ClimaDomo Heiz- und Kühlsysteme sind gemäß der
  VDI Norm 2035 zum Schutz der hochempfindlichen
  Bauteile, wie z.B. Pumpen und Ventile mit vollentsalz
tem
  Trinkwasser zu füllen.
- Weicht der pH-Wert nach dem Befüllen vom Vorgabewert 8,2 - 9,5 ab oder sind korrosive Teile im System
, ist
  ein Inhibitor zur Stabilisierung des pH-Wertes und zu
m
  Aufbau einer korrosionsbeständigen Schicht einzusetze
n.
  (z.B. GENO-safe A, Grünbeck Wasseraufbereitung GmbH)
- Die Qualität des Anlagenwassers ist 8 - 12 Wochen nac
h
  der Inbetriebnahme und im Anschluss jährlich zu
  überprüfen und zu dokumentieren
- Die Einhaltung der Sollwerte laut ClimaDomo Protokoll
 zur
  Wasseraufbereitung sind sicherzustellen.

Widrigenfalls können Schäden an der Anlage auftreten.
Die Nichtbeachtung dieser Vorschrift führt zum Ausschlu
ss
der Gewährleistung.

Hinweis zu
sonstige Nebenleistungen, besondere Leistungen

wie z.B. Gerüststellung - siehe hierzu auch
ATV DIN 18299 -, die zur fachgerechten Durchführung
der Werkleistung gem. ATV DIN 18340 erforderlich
sind, sind ergänzend zu vereinbaren und zu beschreiben.

### 1 ClimaDomo Heiz- und Kühlsystem

*Hinweis*
Hinweistext zum Titel ClimaDomo
Moduldecken gelocht

Heiz*- und/oder Kühldecke* bestehend aus gelochten
Knauf-Gipsplatten mit integrierten Kapillarrohrmatten

Technische Daten

Gewicht (gefüllt, inkl. Unterkonstruktion): 13,5 kg/m²

TRÄGERPLATTEN mit Luftreinigungseffekt
- Knauf Cleaneo-Akustik-Spezialgipsplatte
  d = 12,5 mm*
  Kantenausführung: FF-Kante
- Knauf Cleaneo-Akustik-Platte Thermoboard plus
  d = 10 mm*
  Kantenausführung: 4 sk vierseitig scharfkantig

RÜCKSEITE
kaschiert mit schallabsorbierendem Knauf-
Standardvlies, Fabe: schwarz*, grau* oder weiß*

LOCHUNG
- gerade Rundlochung: 6/18R*; 8/18R*; 12/25R*
- gerade Quadratlochung: 8/18Q*; 12/25Q*

weitere Lochungen: siehe ClimaDomo Detailblatt D01

Die in den Knauf Prüfzeugnissen aufgeführten
Schallabsorptionswerte sind einzuhalten.
Bei Alternativausführungen ist ein neutrales Gutachten
zum Nachweis der Gleichwertigkeit der Schallabsorption
nach DIN EN ISO 11654 vorzulegen.

Heiz- und Kühlleistungen
nach DIN EN 14240
bezogen auf die aktive Fläche

KÜHLLEISTUNG SPEZIALGIPSPLATTE*
- Temperaturdifferenz 8 K: 61,5 W/m²
- Temperaturdifferenz 10 K: 78,1 W/m²

KÜHLLEISTUNG THERMOBOARD PLUS*
- Temperaturdifferenz 8 K: 67,7 W/m²
- Temperaturdifferenz 10 K: 86,0 W/m²

HEIZLEISTUNG SPEZIALGIPSPLATTE*
- Temperaturdifferenz 15 K: 84,1 W/m²

HEIZLEISTUNG THERMOBOARD PLUS*
- Temperaturdifferenz 15 K: 89,3 W/m²

Bei Alternativausführungen ist ein neutrales Gutachten
zum Nachweis der Gleichwertigkeit der Leistung
nach DIN EN 14240:2004-04 vorzulegen.

Ausführung gemäß ClimaDomo Detailblatt D01
Unterkonstruktion, Montage

* Nichtzutreffendes streichen

Verarbeitungshinweise

Grundlage für die Verarbeitung ist die DIN 18181.

BAUSTELLENBEDINGUNGEN
- Bedingungen für Trockenbauarbeiten mit
  Gipssystemen der Industriegruppe Gipsplatten im
  Bundesverband der Gipsindustrie sind einzuhalten
- Raumtemperatur darf 10°C nicht unterschreiten
- ist Gußasphalt-Estrich vorgesehen, Spachtelarbeiten e
rst
  nach Estrichverlegung ausführen

MONTAGE
- Montage der Module nach DIN 18 168-1
- Startpunkte in den Montageplänen bei Unterkonstruktio
n
  und Modulbeplankung beachten
- Unterkonstruktion: verzinkte Stahlblechprofile DIN 18
182-1
- drucksteife Abhängung mittels Noniusabhängern,
  befestigt mit bauaufsichtlich zugelassenen
  Befestigungsmitteln
- Verlegung der Module auf Kreuzfuge
- Befestigung nur an den vorgebohrten Stellen im Modul
  mittels Schnellbauschrauben DIN 18182-2
- Einstecken der flexiblen Schläuche
      - Anschluss der Module an vorgefertigte Rohrleitu
ng
      - Verbindung der Module untereinander
      - durch Zugprobe ist der feste Sitz der Schläuche
 zu
  überprüfen
- vor Beginn der Spachtelarbeiten ist das System
  entsprechend der ClimaDomo Montageanleitung zu
  überprüfen, auf
      - Dichtheit durch Druckprobe
      - gleichmäßige Durchströmung durch Thermografie
- Für die Ausführung der Spachtelarbeiten gelten die
  Qualitätsstufen Q1 - Q4 gemäß Merkblatt Nr. 2
  "Verspachtelung von Gipsplatten-Oberflächengüten"
  der IGG.

#### 1.01 ClimaDomo Moduldecken gelocht

**1.01.010 Unterkonstruktion gelochte Module**
Unterkonstruktion gelochte Moduldecken / Modulsegel
CD-Grund- und Tragprofil drucksteif abhängen

- Ausführung aus verzinkten Stahlblechprofilen DIN 1818
2-1
- abhängen mit Noniusabhängern
- Befestigung an der Rohdecke mit bauaufsichtlich
  zugelassenen Befestigungsmitteln
- empfohlene Ausführung der CD-Profile als glatte Profi
le

Einbauhöhe: ..... m
Abhänghöhe: ..... cm

Deckenausführung ohne Brandschutzanforderungen
  Befestigungsuntergrund:
  Stahlbeton* /
  Holzbalken, Achsmaß .... cm* /
  Stahlträger, Profile ....,Achsmaß .... cm*

Anschluss an aufgehende Bauteile laut
ClimaDomo Detailblatt D01
Stöße, Fugen, Anschlüsse

* Nichtzutreffendes streichen
Menge: 0,000 m²

**1.01.020 Beplankung Unterkonstruktion mit gelochten Modulen**
Beplankung Unterkonstruktion mit
gelochten Modulen, wie im Titel beschrieben

Module = Gipsplatten mit integrierten Kapillarrohrmatte
n

Größen auf die Lochung abgestimmt
bei Lochung 6; 8 / 18
- Längen: 1.944 mm; 1.620 mm; 1.296 mm
- Grundmodulbreite: 1.152 mm
- Breiten: 1.152 - 954 mm
- Schrittweite der Breitenänderung auf Lochung
  abgestimmt: 18 mm; 23 mm; 25 mm
- Moduldicke: 12,5 mm
- rückseitig kaschiert mit Akustikvlies

MONTAGE
- Stirnseite Module parallel zu den Tragprofilen verleg
en
- Befestigung mit Schnellbauschrauben SN 3,5 x 30
- Einstecken der flexiblen Schläuche
      - Anschluss der Module an vorgefertigte Rohrleitu
ng
      - Verbindung der Module untereinander
      - durch Zugprobe ist der feste Sitz der Schläuche
 zu
  überprüfen
- Verspachtelung Schraubköpfe und Fugen
Menge: 0,000 m²

**1.01.030 Zulage gelochte Module Breite < 954 mm**
Zulage zur Beplankung mit gelochten Modulen
- Längen: 1.944 mm; 1.620 mm; 1.296 mm
- Breiten: 936 - 576 mm
- Schrittweite der Breitenänderung auf Lochung
  abgestimmt: 18 mm; 23 mm; 25 mm
Menge: 0,000 m²

**1.01.040 Zulage gelochte Module Breite < 576 mm; Länge < 1.296 mm**
Zulage zur Beplankung mit gelochten Modulen
- Breiten < 576 mm, Länge >= 1.296 mm
- Länge < 1.296 mm, Breite >= 576 mm
- Schrittweite der Breiten-/Längenänderung
  auf Lochung abgestimmt 18 mm; 23 mm; 25 mm
Menge: 0,000 m²

**1.01.050 Inaktive gelochte Flächen**
Knauf Cleaneo-Akustik-Platten/Passplatten an Unterkonst
ruktion befestigen und verspachteln.
Plattendicke: 12,5 mm
Lochbild: entspricht Lochbild der Module
Menge: 0,000 m²

**1.01.060 Zulage inaktive Kleinflächen**
Zulage Kleinflächen zu den inaktive Flächen,
für Einzelflächen <= 5 m²
Menge: 0,000 m²

**1.01.070 Löcher am Rand verspachteln**
Löcher der Knauf Cleaneo-Akustik-Platten verspachteln
um einen gleichmäßigen, ungelochten Rand zu erhalten
Streifenbreite: .... mm
Menge: 0,000 m

**1.01.080 Zulage Thermoboard plus gelocht zur Leistungssteigerung**
Zulage Thermoboard plus gelocht zu den Modul-
und inaktiven Flächen
Plattendicke: 10 mm

zur Steigerung der Heiz- und Kühlleistung

siehe auch ClimaDomo Detailblatt D01
- Heiz- und Kühlleistung
- Deckensegel
Menge: 0,000 m²

**1.01.090 Dämmung der Deckenfläche mit Mineralwolle**
Dämmung der Deckenfläche mit Mineralwolle
DIN EN 13162
Dicke: 40 mm
WLG: 040
längenbezogener Strömungswiderstand nach
DIN EN 29053: r >= 5kPa*s/m²
Menge: 0,000 m²

#### 1.02 Zulagen

**1.02.010 Öffnungen für Kabeldurchführungen**
Öffnung für Kabeldurchführungen zwischen den Kapillarro
hren herstellen
- Breite <= 13 mm
- Einmessen der Kabeldurchführung nach Vorgabe
  in der Werk- und Montageplanung
- Öffnung herstellen und Kabel durchführen

Ausführung gemäß ClimaDomo Detailblatt D01
Anbauteile
Menge: 0,000 St

**1.02.020 Befestigungspunkte für Anbauteile**
Befestigungspunkte für Anbauteile

- EINMESSEN der Befestigungspunkte nach Vorgabe
       - Werk- und Montageplanung
       - Datenblatt des Anbauteils
- Dübel montieren

DÜBELMONTAGE
- ungelochte Module
  Bohrungen von der Modulrückseite zwischen den
  Kapillarrohren herstellen
- gelochte Module
  Lochung der Gipsplatte zur Befestigung nutzen
  Dübeldurchmesser auf Lochung abstimmen

LASTENÜBERSICHT
- bis 0,0025 kN (geringe Lasten wie Rauchmelder)*
  Last direkt in die Module einleiten, empfohlene Dübel
  Hilti HUD-1 5x25, Bohrerdurchmesser: 5 mm
- bis 0,05 kN*
  Last direkt in die Module einleiten, empfohlene Dübel
  Würth W-MH 4/15, Bohrerdurchmesser: 8 mm,
  Klemmlänge: 15 mm
- bis 0,2 kN*
  Last in die Unterkonstruktion einleiten, Hohlraumdübe
l im
  CD-Profil befestigen, empfohlen: Würth W-MH 4/15,
  Bohrerdurchmesser: 8 mm, Klemmlänge: 15 mm,
- über 0,2 kN*
  Last in die Rohdecke einleiten

ACHTUNG: Dübelkrallen parallel zu Kapillarrohren, um Be
schädigungen zu vermeiden!

Ausführung gemäß ClimaDomo Detailblatt D01
Anbauteile

* Nichtzutreffendes streichen
Menge: 0,000 St

**1.02.030 Öffnungen im Modul bis 350 mm**
Öffnungen im Modul für Einbauteile
Öffnungsgröße <= 350 mm

- werkseitig vorbereitet
- Die Kapillarrohre werden an einem Ring aus
  Gipsfaserplatte an der Öffnung vorbeigeführt.
- Der Innendurchmesser des Rings entspricht der
  Bauteilöffnung
- Markierung der Öffnung in der Trägerplatte durch
  Bohrung d = 10 mm
- Schutz vor Beschädigung der Kapillarrohre beim
  Ausschneiden der Öffnung durch Gipsfaserring
- Vor Modulmontage Wechsel in Unterkonstruktion herstel
len
- 2 mm Papp-Distanzblättchen auf Gipsfaserring auflagen
  (zum Höhhenausgleich zwischen Ring und CD-Tragprofil)
- Bei Lasten > 0,06 kN je Abhängepunkt Wechsel direkt
  von der Rohdecke abhängen.

Ausführung gemäß ClimaDomo Detailblatt D01
Einbauteile und Lastübersicht
Menge: 0,000 St

**1.02.040 Runde Öffnungen im inaktiven Bereich Durchmesser: .... mm**
Runde Öffnungen im inaktiven Bereich
Durchmesser: .... mm

Wechsel in der Unterkonstruktion und zusätzliche Abhäng
er sind zu berücksichtigen.

Ausführung gemäß ClimaDomo Detailblatt D01
Einbauteile, Lastenübersicht
Menge: 0,000 St

**1.02.050 Bohrungen zur Rohrleitungsführung durch GK-Ständerwände doppelt beplan kt herstellen**
Bohrungen zur Rohrleitungsführung durch GK-Ständerwände
 doppelt beplankt
- herstellen
- nach Rohrverlegung mit Mineralwolle verschließen
Menge: 0,000 St

**1.02.060 Eckige Öffnungen im inaktiven Bereich Größe B x L ... x ..... mm**
Eckige Öffnungen im inaktiven Bereich
Größe B x L ... x ..... mm

Wechsel in der Unterkonstruktion und zusätzliche Abhäng
er sind zu berücksichtigen.

Ausführung gemäß ClimaDomo Detailblatt D01
Einbauteile, Lastenübersicht
Menge: 0,000 St

**1.02.070 Ausschnitte im inaktiven Bereich Länge > 1 m Breite: ..... mm**
Ausschnitte im inaktiven Bereich herstellen
Länge des Ausschnitts > 1 m
Breite des Ausschnittes ..... mm

Wechsel in der Unterkonstruktion und
zusätzliche Abhänger sind zu berücksichtigen.

Ausführung gemäß ClimaDomo Detailblatt D01
Einbauteile
Menge: 0,000 m

**1.02.080 Anarbeiten an Stützen 2-seitig**
Anarbeiten der inaktiven Gipsplattenflächen an Stützen
- 2-seitig
- Abwicklung <= 1,0 m
Menge: 0,000 St

**1.02.090 Anarbeiten an Stützen 3-seitig**
Anarbeiten der inaktiven Gipsplattenflächen an Stützen
- 3-seitig
- Abwicklung <= 1,50 m
Menge: 0,000 St

**1.02.100 Anarbeiten an Stützen 4-seitig**
Anarbeiten der inaktiven Gipsplattenflächen an Stützen
- 4-seitig
- Abwicklung <= 2,0 m
Menge: 0,000 St

**1.02.110 Anarbeiten an Säulen**
Anarbeiten der inaktiven Gipsplattenflächen an Säulen
- Durchmesser <= 500 mm
Menge: 0,000 St

**1.02.120 Schattenfuge mit farblich beschichtetem U-Profil**
Schattenfuge nach oben geschlossen mit farblich beschic
hteten U-Wandanschluß-Profil im Übergang zu aufgehenden
 Bauteilen herstellen
Breite: 15 - 20 mm
Breitenangabe: ..... mm

AUFBAU SCHATTENFUGE
- Modul-Längskante
  U-Wandanschluss-Profil 28 x 27 x 48 mm
  an aufgehenden Bauteilen befestigen
- Modul-Stirnkante
  UD-Profil 28 x 27 mm an aufgehenden Bauteilen
  befestigen
- Oberfläche: schwarz*; weiß*

Ausführung gemäß ClimaDomo Detailblatt D01
Wandanschlüsse

* Nichtzutreffendes streichen
Menge: 0,000 m

**1.02.130 Schattenfuge mit GK-Streifen hinterlegt**
Schattenfuge nach oben geschlossen mit GK-Streifen hint
erlegt im Übergang  zu aufgehenden Bauteilen herstellen
Breite: >= 25 mm
Breitenangabe: ..... mm

AUFBAU SCHATTENFUGE
- Umlaufendes UD-Profil mit Gips-Plattenstreifen beplan
ken
- Breite der Gipsplattenstreifen
       - Modul-Längskante Schattenfugenbreite + 5 mm
       - Modul-Stirnkante Schattenfugenbreite + 30 mm
- Verspachtelung gemäß Merkblatt Nr. 2 (IGG, April 2003
)
  Qualitätsstufe Q 2 (Standardverspachtelung)

Ausführung gemäß ClimaDomo Detailblatt D01
Wandanschlüsse
Menge: 0,000 m

**1.02.140 Schattenfuge als offene Fuge**
Schattenfuge als offene Fuge im Übergang  zu aufgehende
n Bauteilen herstellen
Breite: >= 15 mm
Breitenangabe: ..... mm

AUFBAU SCHATTENFUGE
- Modul-Stirnkante: U-Wandanschluss-Profil
  an CD-Grundprofil, Modul-Stirnkante an U-Wand-
  Anschlussprofil befestigen
- Modul-Längskante
  geschnittene Modulkanten bildet die Schattenfuge aus
  Überstand der FF-Kante entfernen
- ggf. papierummantelten Kantenschutz
 (z.B. Sheetrock Göppinger) einsetzen

Ausführung gemäß ClimaDomo Detailblatt D01
Wandanschlüsse
Menge: 0,000 m

**1.02.150 Dehnungsfugen herstellen, Breite ca. 3,5 mm**
Dehnungsfugen herstellen
Breite ca. 3,5 mm
Dehnungsfuge = offene Spachtelfuge

Ausführung gemäß ClimaDomo Detailblatt D01
Dehnungs- und Bewegungsfugen
Menge: 0,000 m

**1.02.160 Bewegungsfuge als offene Fuge herstellen**
Bewegungsfuge als offene Fuge herstellen

AUFBAU
- Unterkonstruktion im Bereich der Dehnungsfuge trennen
,
  zusätzlich abhängen
- ggf. Kantenschutzprofil einspachteln

Ausführung gemäß ClimaDomo Detailblatt D01
Dehnungs- und Bewegungsfugen
Menge: 0,000 m

**1.02.170 Bewegungsfuge als geschlossene Fuge herstellen**
Bewegungsfuge als geschlossene Fuge herstellen

AUFBAU HINTERLEGTE BEWEGUNGSFUGE*
- Unterkonstruktion im Bereich der Bewegungsfuge
  trennen, zusätzlich abhängen
- im Fugenbereich inaktive Gipsplattenstreifen
  montieren mit Gipsplattenstreifen hinterlegen
- ggf. Kantenschutzprofil einspachteln

AUFBAU BEWEGUNGSFUGE MIT FUGENPROFIL*
- Unterkonstruktion im Bereich der Bewegungsfuge
  trennen, zusätzlich abhängen
- Fugenprofil Protector Profil 3750 antackern und
  anspachteln
- Einsatzbereich: ungelochte Module

Verspachtelung gemäß Merkblatt Nr. 2 (IGG, April 2003)
Qualitätsstufe Q 2 (Standardverspachtelung)*

Ausführung gemäß ClimaDomo Detailblatt D01
Dehnungs- und Bewegungsfugen
Menge: 0,000 m

**1.02.180 Kantenschutz einspachteln**
Kantenschutz Sheetrock
papierummantelte Metalleckschutz- und Abschlußprofile

Ausführungsarten für
- 90° Außenecke*
- 90° Innenecke*
- freie Plattenenden L-Profil (Sheetrock Göppinger)*

Verarbeitung
- auf Innenseite des Eckschutzprofils pastöse
  Spachtelmasse auftragen und an Ecke andrücken
- anschließend mit Spachtel oder Eckenroller fest
  andrücken

* Nichtzutreffendes streichen
Menge: 0,000 m

**1.02.190 flexibles Eckenprofil im Übergangsbereich**
Knauf flexibles Eckenprofil im Übergangsbereich von hor
izontalen Flächen in schräge Flächen zur Aussteifung de
r Module/inaktiven Platten liefern und montieren

Ausführung gemäß ClimaDomo Detailblatt D01
Dachschräge
Menge: 0,000 m

**1.02.200 Formteil Deckensprung L-Winkel mit 1 St V- Fräsung**
Formteil Deckensprung L-Winkel mit 1 St V- Fräsung
inkl. Unterkonstruktion und Abhängung

FORMTEIL DECKENSPRUNG
- Plattendicke: 12,5 mm* / 10 mm*
- L-Winkel aus verleimter Gipsplatte
- 1 St V- Fräsung
- Schenkelmaß a = .... mm, b = ..... mm,
- Winkel (a,b) = .....°

Ausführung gemäß ClimaDomo Detailblatt D01
Deckensprünge und Auskragungen

* Nichtzutreffendes streichen
Menge: 0,000 m

**1.02.210 Auskragung als Formteil, Stabilisierung durch CD-Profile**
Auskragung als Formteil mit Abschottung zum Deckenhohlr
aum
- Stabilisierung Auskragung durch CD-Profile
- inkl. Unterkonstruktion und Abhängung

FORMTEIL AUSKRAGUNG
- verleimt aus Gipsplatte
- alle Sichtflächen kartonummantelt
- Plattendicke: 12,5 mm* / 10 mm*
- 2 St V- Fräsung
- Schenkelmaß a = .... mm, b = ..... mm,
  c = 12,5 mm* / 10 mm*
- Winkel (a,b) = .....°, Winkel (b,c) = 90°

FORMTEIL ABSCHOTTUNG
- verleimt aus Gipsplatte
- Plattendicke: 12,5 mm
- 1 St V- Fräsung
- Schenkelmaß a = .... mm, b = ..... mm
- Winkel (a,b) = .....°

Verspachtelung gemäß Merkblatt Nr. 2 (IGG, April 2003)
Qualitätsstufe Q 2 (Standardverspachtelung)

Ausführung gemäß ClimaDomo Detailblatt D01
Deckensprünge und Auskragungen

* Nichtzutreffendes streichen
Menge: 0,000 m

**1.02.220 Auskragung als Formteil, Stabilisierung durch Stahlblechwinkel/-schuh d= 2mm**
Auskragung als Formteil mit Abschottung zum Deckenhohlr
aum
- Stabilisierung Auskragung durch
  Stahlblechwinkel/-schuh, verzinkt, d = 2 mm, b = 50 m
m
     - Stahlblechwinkel
  Schenkelmaß a = .... mm, b = .... mm
  Winkel (a,b) = ....°
     - Stahlblechschuh Innenamße
  Abwicklung a = 27 mm, b = 60 mm, c = 27 mm
  d = Länge Auskranung .... mm
  Winkel (a,b), (b,c) = 90° (c,d) = ....°
     - Stahlblechschuh mit CD-Profil verschrauben
- inkl. Unterkonstruktion und Abhängung

FORMTEIL AUSKRAGUNG
- verleimt aus Gipsplatte
- alle Sichtflächen kartonummantelt
- Plattendicke: 12,5 mm* / 10 mm*
- 2 St V- Fräsung
- Schenkelmaß a = .... mm, b = ..... mm,
  c = 12,5 mm* / 10 mm*
- Winkel (a,b) = .....°, Winkel (b,c) = 90°

FORMTEIL ABSCHOTTUNG
- verleimt aus Gipsplatte
- Plattendicke: 12,5 mm
- 1 St V- Fräsung
- Schenkelmaß a = .... mm, b = ..... mm
- Winkel (a,b) = .....°

Verspachtelung gemäß Merkblatt Nr. 2 (IGG, April 2003)
Qualitätsstufe Q 2 (Standardverspachtelung)

Ausführung gemäß ClimaDomo Detailblatt D01
Deckensprünge und Auskragungen

* Nichtzutreffendes streichen
Menge: 0,000 m

**1.02.230 Auskragung als Formteil, Stabilisierung durch Gipsplattenformteil**
Auskragung als Formteil mit Abschottung zum Deckenhohlr
aum
- Stabilisierung Auskragung durch Gipsplattenformteil
- inkl. Unterkonstruktion und Abhängung

FORMTEIL AUSKRAGUNG
- verleimt aus Gipsplatte
- alle Sichtflächen kartonummantelt
- Plattendicke: 12,5 mm* / 10 mm*
- 2 St V- Fräsung
- Schenkelmaß a = .... mm, b = ..... mm,
  c = 12,5 mm* / 10 mm*
- Winkel (a,b) = .....°, Winkel (b,c) = 90°

FORMTEIL ABSCHOTTUNG
- Formteil verleimt aus Gipsplatte d = 12,5 mm
- 2 St V- Fräsung
- Schenkelmaß a = .... mm, b = ..... mm,
  c= .... mm
- Winkel (a,b)= .....°; Winkel (b,c) = 90°
- inkl. Unterkonstruktion

Verspachtelung gemäß Merkblatt Nr. 2 (IGG, April 2003)
Qualitätsstufe Q 2 (Standardverspachtelung)

Ausführung gemäß ClimaDomo Detailblatt D01
Deckensprünge und Auskragungen

* Nichtzutreffendes streichen
Menge: 0,000 m

**1.02.240 Auskragung indirekte Beleuchtung unter Moduldecke**
Auskragung indirekte Beleuchtung unter Moduldecke
- Stabilisierung Auskragung durch Stahlblechwinkel
  verzinkt, d = 2mm, b = 50mm
  Abstand der Befestigungswinkel: 50 cm
- inkl. Unterkonstruktion

FORMTEIL AUSKRAGUNG
- verleimt aus Gipsplatte
- alle Sichtflächen kartonummantelt
- Plattendicke: 12,5 mm
- 2 St V- Fräsung
- Schenkelmaß a = .... mm, b = ..... mm,
  c = 12,5mm
- Winkel (a,b) = .....°, Winkel (b,c) = 90°

Ausführung gemäß ClimaDomo Detailblatt D01
Deckensprünge und Auskragungen
Menge: 0,000 m

**1.02.250 Revisionsklappe ungelocht, Rahmen aus Aluminium Größe L x B: ... x ... mm**
Revisionsklappe ungelocht, Rahmen aus Aluminium,
Größe L x B ... x ... mm

Ausführung mit Fangarm-Sicherung der Klappe und nicht s
ichtbarem Verschluß und Scharniersystem.

Inklusive Herstellung der Deckenöffnung, notwendiger
Wechsel, zusätzlicher Abhängungen und Anarbeiten durch
Spachteln.

Revisionsklappe für Plattendicke: 12,5 mm* / 10 mm*

Erzeugnis: Knauf Alutop-Revisionsklappe

Ausführung gemäß ClimaDomo Detailblatt D01
Revisionsklappen

* Nichtzutreffendes streichen
Menge: 0,000 St

**1.02.260 Revisionsklappe gelocht, Rahmen aus Aluminium Größe L x B: ... x ... mm**
Revisionsklappe gelocht, Rahmen aus Aluminium
Größe L x B ... x ... mm
Lochung abgestimmt auf Lochplatte

Ausführung mit Fangarm-Sicherung der Klappe und nicht s
ichtbarem Verschluß und Scharniersystem.

Inklusive Herstellung der Deckenöffnung, notwendiger
Wechsel, zusätzlicher Abhängungen und Anarbeiten durch
Spachteln.

Revisionsklappe für Plattendicke: 12,5 mm* / 10 mm*
Revisionsklappe für Beschichtung mit Akustikputz*

Erzeugnis: Knauf Alutop-Revisionsklappe

Ausführung gemäß ClimaDomo Detailblatt D01
Revisionsklappen

* Nichtzutreffendes streichen
Menge: 0,000 St

*Hinweis*
Hinweistext zu Rohrleitungen ClimaDomo
Heiz- und Kühlsysteme
- Gipsplatten mit integrierten Kapillarrohrmatten

Technische Daten
Rohre und Formteile (Muffen und Winkel)
bestehen aus Polypropylen (PP),
nach DIN 8077 / 78, Reihe 3, PN 10

Rohrleitung INNERHALB der Elemente-Fläche
BESTEHEND AUS:
- bis 6 m werkseitig vorgefertigte Rohre,
  inkl. Dimensionswechsel und Steckkupplungen
- flexible Schläuche zum Verbinden der Elemente
  mit der Rohrleitung über die Steckkupplungen
- Rohre und Formteile zum Aufbau des
  Zweirohrsystems Tichelmann
MUFFENSCHWEIßEN VERBINDET:
- geteilte, vorgefertigte Rohre über 6 m
- Rohre und Formteile zum Aufbau des
  Zweirohrsystems Tichelmann

Rohrleitung AUßERHALB der Elemente-Fläche
bis zur Absperr- / Zonenregelgruppe
BESTEHEND AUS:
- PP-Rohre inkl. Abhängung und Muffen
- PP-Winkel
ABHÄNGUNG INNERHALB DES RAUMES:
- bei Moduldecken nur aufgelegt
- bei Kassettendecken von Rohdecke abgehangen
- bei Wänden in Ständern / Rohrschellen
ABHÄNGUNG AUßERHALB DES RAUMES:
- mit gummierten Abhängern und Gewindestangen
- von der Rohdecke
MUFFENSCHWEIßEN VERBINDET:
- PP-Rohr und Formteile

Absperrgruppe
FUNKTION:
- Absperren des Heiz- und Kühlkreises
  gegenüber dem Rohrnetz im Gebäude
- Füllen, Spülen, Entlüften
- Druckprobe und Thermografie als
  Funktionsnachweise

Zonenregelgruppe
FUNKTION:
- Absperren des Heiz- und Kühlkreises
  gegenüber dem Rohrnetz im Gebäude
- Füllen, Spülen, Entlüften
- Druckprobe und Thermografie als
  Funktionsnachweise
- Einstellen des Volumenstromes
- Aufnahme des Ventilantriebes
  (Raumtemperaturregelung in Verbindung mit Raumregler)

Ausführliche Informationen hier:
- ClimaDomo Hinweise zu Massenermittlung
- ClimaDomo Detailblatt R01

#### 1.03 Rohrleitung ClimaDomo Systeme

**1.03.010 Rohrleitung innerhalb Modulfläche, inkl. Schläuche**
Rohrleitung innerhalb Modulfläche

BESTEHEND AUS:
- bis 6 m werkseitig vorgefertigte Rohre,
  inkl. Dimensionswechsel und Steckkupplungen
- flexible Schläuche zum Verbinden der Elemente
  mit der Rohrleitung über die Steckkupplungen
- Rohre und Formteile zum Aufbau des
  Zweirohrsystems Tichelmann

MUFFENSCHWEIßEN VERBINDET:
- geteilte, vorgefertigte Rohre über 6 m
- Rohre und Formteile zum Aufbau des
  Zweirohrsystems Tichelmann

MONTAGE:
- Rohre innerhalb des Raumes auf die Deckenunterkonstruktion ohne zusätzliche Befestigung
  auflegen
Menge: 0,000 m²

**1.03.020 PP-Rohr inkl. Abhängung + Muffen d= 20 x 2 mm, DN15**
PP-Rohr
zwischen Elemente-Fläche und Absperrgruppe
inkl. Abhängung und Muffen zur Rohrverbindung
d: 20 x 2 mm
DN: 15 mm
Material: PP
liefern und montieren
Menge: 0,000 m

**1.03.030 PP-Rohr inkl. Abhängung + Muffen d= 25 x 2,3 mm, DN20**
PP-Rohr
zwischen Elemente-Fläche und Absperrgruppe
inkl. Abhängung und Muffen zur Rohrverbindung
- d: 25 x 2,3 mm
- DN: 20 mm
- Material: PP
liefern und montieren
Menge: 0,000 m

**1.03.040 PP-Rohr inkl. Abhängung + Muffen d= 32 x 3,0 mm, DN25**
PP-Rohr
zwischen Elemente-Fläche und Absperrgruppe
inkl. Abhängung und Muffen zur Rohrverbindung
- d: 32 x 3,0 mm
- DN: 25 mm
- Material: PP
liefern und montieren
Menge: 0,000 m

**1.03.050 PP-Rohr inkl. Abhängung + Muffen d= 40 x 3,7 mm, DN32**
PP-Rohr
zwischen Elemente-Fläche und Absperrgruppe
inkl. Abhängung und Muffen zur Rohrverbindung
- d: 40 x 3,7 mm
- DN: 32 mm
- Material: PP
liefern und montieren
Menge: 0,000 m

**1.03.060 PP-Winkel, 90°, d= 20 mm**
PP-Winkel
zwischen Elemente-Fläche und Absperrgruppe
zum Muffenschweißen
- Anschluß: innen / innen
- Durchmesser: 20 mm
- Material: PP
- Winkel: 90°
liefern und montieren
Menge: 0,000 St

**1.03.070 PP-Winkel, 90°, d= 25 mm**
PP-Winkel
zwischen Elemente-Fläche und Absperrgruppe
zum Muffenschweißen
- Anschluß: innen / innen
- Durchmesser: 25 mm
- Material: PP
- Winkel: 90°
liefern und montieren
Menge: 0,000 St

**1.03.080 PP-Winkel, 90°, d= 32 mm**
PP-Winkel
zwischen Elemente-Fläche und Absperrgruppe
zum Muffenschweißen
- Anschluß: innen / innen
- Durchmesser: 32 mm
- Material: PP
- Winkel: 90°
liefern und montieren
Menge: 0,000 St

**1.03.090 PP-Winkel, 90°, d= 40 mm**
PP-Winkel
zwischen Elemente-Fläche und Absperrgruppe
zum Muffenschweißen
- Anschluß: innen / innen
- Durchmesser: 40 mm
- Material: PP
- Winkel: 90°
liefern und montieren
Menge: 0,000 St

**1.03.100 Absperrgruppe DN 15, IG 1/2"**
Absperrgruppe DN 15 liefern u. montieren
Anschluss an Rohrnetz: IG 1/2"

BESTEHEND AUS:
- 2 St PP-Kugelhahn
- 2 St T-Stück mit montiertem KFE-Hahn mit
  Flügelgriff und Schlauchverschraubung
- 2 St Übergangsmuffe

Material Polypropylen, Messing

Hersteller ClimaDomo Heiz- und Kühlsysteme GmbH
Menge: 0,000 St

**1.03.110 Absperrgruppe DN 20, IG 3/4"**
Absperrgruppe DN 20 liefern u. montieren
Anschluss an Rohrnetz: IG 3/4"

BESTEHEND AUS:
- 2 St PP-Kugelhahn
- 2 St T-Stück mit montiertem KFE-Hahn mit
  Flügelgriff und Schlauchverschraubung
- 2 St Übergangsmuffe

Material Polypropylen, Messing

Hersteller ClimaDomo Heiz- und Kühlsysteme GmbH
Menge: 0,000 St

**1.03.120 Absperrgruppe DN 25, IG 1"**
Absperrgruppe DN 25 liefern u. montieren
Anschluss an Rohrnetz: IG 1"

BESTEHEND AUS:
- 2 St PP-Kugelhahn
- 2 St T-Stück mit montiertem KFE-Hahn mit
  Flügelgriff und Schlauchverschraubung
- 2 St Übergangsmuffe

Material Polypropylen, Messing

Hersteller ClimaDomo Heiz- und Kühlsysteme GmbH
Menge: 0,000 St

**1.03.130 Absperrgruppe DN 32, IG 1 1/4"**
Absperrgruppe DN 32 liefern u. montieren
Anschluss an Rohrnetz: IG 1 1/4"

BESTEHEND AUS:
- 2 St PP-Kugelhahn
- 2 St T-Stück mit montiertem KFE-Hahn mit
  Flügelgriff und Schlauchverschraubung
- 2 St Übergangsmuffe

Material Polypropylen, Messing

Hersteller ClimaDomo Heiz- und Kühlsysteme GmbH
Menge: 0,000 St

#### 1.04 Bauteile zur Regelung

**1.04.010 Taupunktfühler inkl. 10 m Steuerkabel**
Taupunktfühler zum Schutz vor Beschädigung durch Konden
swasser

TECHNISCHE DATEN
- Bezeichnung:  TF 3 G/M
- Hersteller:  ALRE
- Betriebsspannung: 24 V ~ +/- 10% 50...60 Hz
- zul. Umgebungstemp.: 0...50 °C
- Kabellänge:  10 m / 2 x 0,14 mm²
- Schaltpunkt Taupunkt: ca. 8 M-Ohm entspricht ca. 80%
  rel. Feuchte u. ca.
 16 M-Ohm
- Maße:  70 x 20 x 7 mm
Menge: 0,000 St

**1.04.020 Konverter 24 V DC (verbindet Taupunktfühler mit Gebäudeleittechnik)**
Der Konverter 24 V verbindet den Taupunktfühler mit der
 Gebäudeleittechnik

liefern und an Gewerk Elektro übergeben

TECHNISCHE DATEN
- Bezeichnung:  TK1-PF (potentialfrei)
  | TK2-PF (potential
frei)
- Hersteller:  ALRE
- Maße:  86 x 36 x 59 mm
- Gewicht:  110 g
- Gehäuse:  Kunststoff ABS,
  Lichtgrau RAL 7036
- Betriebsspannung: 24 V ~ 50 Hz
- zulässige Umgebungstemperatur:  0...55 °C
- Leistungsaufnahme: ca. 1VA
- Schaltpunkt:  fest 98% r.H
- Schaltausgang: Relais als potentialfreier
Wechselkontakt
- max. Schaltspannung: 48 V ~ /60 V DC
- Schaltvermögen: min. Schaltstrom 5 mA max. Schaltstrom
 10 (3) A
- elektrischer
  Anschluss:  Schraubklemmen (Querschnitt max. 2,5
mm²)
- Schutzart:  IP 20
- Schutzklasse:  III | 0, durch Einbauort gewährleistet
Menge: 0,000 St

#### 1.05 Begleitende Leistungen, Sonstiges

**1.05.010 Füllen, Spülen und Entlüften der Kreise**
Füllen, Spülen und Entlüften der einzelnen Kreise des
Heiz- und Kühlsystems mit

WASSERAUFBEREITUNG nach VDI-Richtlinie 2035,
- notwendiges Werkzeug: Spülpumpe
- Füllmedium: Trinkwasser nach VDI-Richtlinie 2035
  aufbereitet (vollentsalzt)
- Entsalzung mittels Mischbettharz
  z.B. GENO-therm Kartuschen von Grünbeck
  Wasseraufbereitung GmbH, oder ähnl.
- je Heiz-/Kühlkreis ca. 2 l heißes Wasser (Wasserkoche
r)
  in Spülpumpe geben, für Thermografie-Aufnahmen
Menge: 0,000 St

**1.05.020 Dokumentation der Erstbefüllung**
Dokumentation der Erstbefüllung
mit Anlagenmedium

- Bezug für Abrechnung ist die Elemente-Fläche: .... m²
- Messgerät: Leitfähigkeits-Messgerät

PROTOKOLLIERUNG
- im ClimaDomo Protokoll zur Erstbefüllung
- Tag der Befüllung
- Leitfähigkeit Anlagenmedium
  bei Beginn der Befüllung
  bei Ende der Befüllung
- Menge des eingefüllten Anlagenmediums
Menge: 0,000 St

**1.05.030 Druckprobe inkl. Protokollierung**
Druckprobe inkl. Protokollierung

- Abdrücken der Heiz-/Kühlkreise bzw. Rohrabschnitte
  des ClimaDomo Heiz- und Kühlsystems nach
  Werksvorschrift
- Protokollierung im ClimaDomo Protokoll zur Erstbefüll
ung
Menge: 0,000 St

**1.05.040 Infrarot-Thermografie**
Infrarot-Thermografie als
Nachweis der ordnungsgemäßen Durchströmung der
ClimaDomo Heiz- und Kühlsysteme

Zur Durchführung der Thermographie werden die Flächen
vor Ausführung von Spachtelarbeiten mit warmen
aufbereitetem Wasser gespült, so dass die gleichmäßige
Durchströmung einfach durch die Temperaturunterschiede
zwischen aktiven und inaktiven Flächen nachgewiesen
werden kann.

Bezug für Abrechnung ist die Elemente-Fläche: .... m²
Menge: 0,000 St

**1.05.050 Erstellen der Revisionsunterlagen**
Erstellen der Revisionsunterlagen

- Bezug für Abrechnung ist die Elemente-Fläche: .... m²

BESTANDTEILE
1. Allgemeines
  Anlagen und Funktionsbeschreibung
  Prüfzeugnisse
2. Berechnungen
  Volumenstromberechnung
  Angabe der Heiz- und Kühlleistung je Raum
  Angaben zum Druckverlust je Raum
3. Erklärungen / Bescheinigungen
  Fachunternehmererklärung
  Errichterbescheinigung
4. Prüfprotokolle
  Protokolle zur Dichtheitsprüfung
  Thermografieaufnahmen
  (Erstellung der Aufnahmen separate Position
)
5. Herstellerunterlagen zu allen verbauten Bauteilen
6. Revisionszeichnungen
Menge: 0,000 St

**1.05.060 Stundenlohnarbeiten Facharbeiter**
*** Bedarfsposition ohne GB
Stundenlohnarbeiten Facharbeiter für unvorhergesehene T
ätigkeiten
Menge: 0,000 Std

**1.05.070 Stundenlohnarbeiten Meister**
*** Bedarfsposition ohne GB
Stundenlohnarbeiten Meister
für unvorhergesehene Tätigkeiten
Menge: 0,000 Std

**1.05.080 Kosten Planungsänderung**
*** Bedarfsposition ohne GB
Die digitale Fachplanung inkl. technischer Auslegung is
t in dem Angebotspreis enthalten.
Alle Unterlagen sind dem AG rechtzeitig zur Prüfung und
 zur Freigabe in digitaler Form vorzulegen.

KOSTEN PLANUNGSÄNDERUNG
- eine einmalige geringe Planänderung wird kostenfrei
  ausgeführt
- weitere Änderungen werden nach Stundenaufwand
  zusätzlich berechnet
- Änderungen nach erfolgter Freigabe werden generell
  nach Stundenaufwand berechnet
Menge: 0,000 Std

*Hinweis*
Hinweistext zum Nachhaltige Wasseraufbereitung

Die VDI-Norm 2035 empfiehlt zum Schutz von Bauteilen,
wie Ventile, elektronisch geregelte Umwälzpumpen usw.,
Heiz- und Kühlanlagen die salzarme Fahrweise.

Dabei ist zu beachten
- Weicht der pH-Wert nach dem Befüllen vom Vorgabewert 8,2 - 9,5 ab oder sind korrosive Teile im System
, ist
  ein Inhibitor zur Stabilisierung des pH-Wertes und zu
m
  Aufbau einer korrosionsbeständigen Schicht einzusetze
n.
  (z.B. GENO-safe A, Grünbeck Wasseraufbereitung GmbH)
- Die Qualität des Anlagenwassers ist 8 - 12 Wochen nac
h
  der  Inbetriebnahme und im Anschluss jährlich zu
  überprüfen und zu dokumentieren.
- Die Einhaltung der Sollwerte laut ClimaDomo Protokoll
 zur
  Wasseraufbereitung sind sicherzustellen.

#### 1.06 Nachhaltige Wasseraufbereitung Bauseitigen Maßnahmen in der Anlagenzentrale

**1.06.010 GENO-therm Armatur Komfort**
*** Bedarfsposition ohne GB
GENO-therm Armatur Komfort zum Nachfüllen von aufbereit
etem Wasser in geschlossene Heizungsanlagen nach allen
geltenden Richtlinien
liefern und montieren

AUFBAU
- Systemtrenner gemäß DIN EN 1717
- Schmutzfänger
- einstellbarem Druckminderer
- Aufnahme für GENO-therm Füllpatrone
- Druckanzeige
- analoger Wasserzähler zur Dokumentation der
  nachgefüllten Wassermenge
- mit LF-Messzelle (Anzeige Wechsel Füllpatrone)
- Absperrventil
- Schalenisolierung
- Befestigungsmaterial

Anschluss 1/2" AG
Hersteller: Grünbeck Wasseraufbereitung GmbH
Menge: 0,000 St

**1.06.020 GENO-therm Füllpatrone**
*** Bedarfsposition ohne GB
GENO-therm Füllpatrone mit Flaschenadapter
liefern und an GENO-therm Armatur zum Nachfüllen von en
tsalztem Wasser in Heiz-/Kühlkreislauf installieren.

HINWEIS
Notwendiger Wechsel der GENO-therm Füllpatrone wird an
der Armatur angezeigt (siehe Bedienungsanleitung).

Hersteller: Grünbeck Wasseraufbereitung GmbH
Menge: 0,000 St

**1.06.030 Inhibitor in Anlagenwasser einbringen**
*** Bedarfsposition ohne GB
Inhibitor in Anlagenwasser einbringen
- zur Stabilisierung des pH-Wertes
- zum Korrosionsschutz für
     - Eisen, Gußeisen, Stahl
     - Kupfer und Rotguß
- Verhinderung von Kalkablagerungen

Wirkung unabhängig vom Sauerstoffgehalt des Wassers

Einsatz erforderlich, wenn
  - pH-Wert nicht im Bereich zwischen 8,2 - 9,5
  - korrosive Teile im Sekundärkreis verbaut sind

HINWEIS
Grünbeck empfiehlt vor Einbringung des Inhibitors
das Anlagenwassers nach VDI Richtlinie 2035
für eine salzarme Fahrweise aufzubereiten.

Angaben des Herstellers beachten!

- Produkt:  GENO-safe A
- Dosierung:  1 l für 200 l Anlagenwasser
- Menge Anlagenwasser
     - Raum bis Zonenregelgruppe  .... l
     - Rohrnetz bis Zonenregelgruppe  .... l

Hersteller:  Grünbeck Wasseraufbereitung GmbH
Menge: 0,000 l

**1.06.040 1. Überprüfung und Dokumentation des Anlagenmediums**
*** Bedarfsposition ohne GB
1. Überprüfung des Anlagenwassers 8 - 12 Wochen
nach Erstbefüllung

ÜBERPRÜFUNG FOLGENDER PARAMETER
- pH-Wert
- Leitfähigkeit
- Härte
- Anteil GENO-safe A
  Einsatz erforderlich, wenn
  - pH-Wert nicht im Bereich zwischen 8,2 - 9,5
  - korrosive Teile im Sekundärkreis verbaut sind

Werte in ClimaDomo Protokoll zur Wasseraufbereitung ein
tragen. Die Einhaltung der Sollwerte ist sicherzustelle
n.

Kosten geschätzt für ortsansässiges Unternehmen
Menge: 0,000 St

**1.06.050 Jährliche Kontrolle des Anlagenmediums**
*** Bedarfsposition ohne GB
Jährliche Kontrolle und Dokumentation der Parameter des
 Anlagenmediums

ÜBERPRÜFUNG FOLGENDER PARAMETER
- pH-Wert
- Leitfähigkeit
- Härte
- Anteil GENO-safe A
  Einsatz erforderlich, wenn
  - pH-Wert nicht im Bereich zwischen 8,2 - 9,5
  - korrosive Teile im Sekundärkreis verbaut sind

Werte in ClimaDomo Protokoll zur Wasseraufbereitung ein
tragen. Die Einhaltung der Sollwerte ist sicherzustelle
n.

Kosten geschätzt für ortsansässiges Unternehmen
Menge: 0,000 St/a
